# Ausbau Haus der Begegnung Amt Brüssow
Angebotsaufforderung (GAEB DA XML 3.2, DA83)
Projekt: 2025-...
Währung: EUR
Erstellt mit: GXML Toolbox V3.3 R20220330, ORCA AVA 26 26.00.01, 11.03.2026

## 13 Fassadenbauarbeiten

**1 Prüfung der Ebenheit (Fassade)**
*** Pauschalposition
Da an den Wänden später Verschattungslemente (Photovoltaik) und Vordächer angebracht werden sollen, muss vor Beginn der Dämmarbeiten die Ebenheit der Fassade geprüft werden. Diese Prüfung soll an allen vier Seiten des Gebäudes, sowohl horizontal als auch vertikal erfolgen. Wenn keine entsprechende Messtechnik vorhanden ist muss ein Vermesser beauftragt werden.

Ausfürhung in fertiger Leistung!!
Menge: 1,000 psch

**2 WDVS-Sockel, XPS 120 mm, 032**
Sockelausbildung zum Wärmedämm-Verbundsystem (WDVS) aus Dämmplatten aus extrudiertem Polystyrol-Hartschaum, befestigt mit Tellerschraubdübel und mit Mörtel geklebt.
Bauteil: WDVS-Sockel
Art des Untergrunds: Mauerwerk / Stahlbeton,abgedichtet
Wärmedämmung: extrudiertes Polystyrol
Wärmeleitfähigkeit (Bemessungswert): 0,032 W/(mK)
Anwendungstyp: WAS
Druckbelastbarkeit: ds
Baustoffklasse (DIN 4102-1): B1
Brandverhalten (DIN EN 13501-1): E
Dicke Wärmedämmung: 120 mm

Angeb. Fabrikat: '..................................'
Menge: 160,000 m²

**3 Putz, Kalkzement, Sockel, fein abgerieben**
Kalkzementputz als Edelputzmörtel auf Sockeldämmung des Wärmedämm-Verbundsystems.
Bauteil: WDVS-Sockel
Mörtelart: Edelputzmörtel (CR)
Putz: Kalk-Zementmörtel
Festigkeitsklasse: CS IV
Kapillare Wasseraufnahme: Wc 2
Oberflächenbearbeitung: fein abgerieben
Schichtdicke Putz: 2-3 mm
Angeb. Fabrikat: '..........'
Menge: 160,000 m²

**4 Brandschutzstreifen, WDVS, Mineralwolle-Lamellenplatte, 120 mm, 032**
Brandschutzstreifen (Brandriegel im Bereich der inneren Brandwand)) aus nicht brennbaren Mineralwolle-Dämmplatten, verklebt auf tragfähigen Untergrund, horizontal oder vertikal als durchgehende Brandbarriere.
Brandschutzstreifen: Mineralwolle-Lamellenplatte
Baustoffklasse (DIN 4102-1): A
Wärmeleitfähigkeit (Bemessungswert): 0,032 W/(mK)
Anwendungstyp: WAP-zh
Schmelzpunkt Dämmstoff: 1000 °C
Breite: 1000 mm
Dicke Wärmedämmung: 120 mm

Angeb. Fabrikat: '........................'
Menge: 2,000 m²

**5 Armierung WDVS, Sockel**
Armierungsmörtel auf Sockeldämmung, WDVS.
Ausführung
- Armierungsmörtel auftragen, eben verziehen
- vor Öffnungsecken Gewebestreifen in Nassmörtel eindrücken
- ganzflächig Armierungsgewebe mit 10 cm Stoßüberlappung einbetten
- Trocknungszeit beachten
Bauteil: Sockel
Armierung: Glasfasergewebe
Schichtdicke Armierung: 5 mm
Breite/Länge Gewebestreifen: 30/50 mm

Angeb. Fabrikat/System: '.............................'
Menge: 160,000 m²

**6 Sockelanschlussprofil, PVC, 140 mm, WDVS**
Sockelanschluss aus PVC-Profilen, zur Trennung von Wand- und Sockelbereich für das Wärmedämm-Verbundsystem.
Form Profil: Sockelanschlussprofil
Material Profil: PVC
Dicke Wärmedämmung: 140 mm

Angeb. Fabrikat: '..........'
Menge: 160,000 m

**7 XPS 140 mm, 032, WDVS-Wand**
Dämmstoffplatten, diffusionsoffen, aus extrudiertem Polystyrol -Hartschaum, für Wärmedämm-Verbundsystem, mit Klebemörtel auf für die zugfeste Verklebung geeignete Wandflächen im Verband.
Bauteil: WDVS-Wand
Wärmedämmung: extrudiertes Polystyrol
Wärmeleitfähigkeit (Bemessungswert): 0,032 W/(mK)
Baustoffklasse (DIN 4102-1): B1
Anwendungstyp: WAP
Rohdichte: 16-18 kg/m³
Ausführung: stumpf
Dicke Wärmedämmung: 140 mm

Angeb. Fabrikat: '...........................'
Menge: 1250,000 m²

**8 Brandschutzstreifen, WDVS, Mineralwolle-Lamellenplatte, 140 mm, 032**
Brandschutzstreifen (Brandriegel im Bereich der inneren Brandwand)) aus nicht brennbaren Mineralwolle-Dämmplatten, verklebt auf tragfähigen Untergrund, horizontal oder vertikal als durchgehende Brandbarriere.
Brandschutzstreifen: Mineralwolle-Lamellenplatte
Baustoffklasse (DIN 4102-1): A
Wärmeleitfähigkeit (Bemessungswert): 0,032 W/(mK)
Anwendungstyp: WAP-zh
Schmelzpunkt Dämmstoff: 1000 °C
Breite: 1000 mm
Dicke Wärmedämmung: 140 mm

Angeb. Fabrikat: '........................'
Menge: 2,000 m²

**9 Brandriegel MW 140 mm, 032, WDVS-Wand**
Herstellen eines vertikalen Brandriegels,  mit Dämmstoffplatten aus Mineralwolle für Wärmedämm-Verbundsystem. Befestigung mit Klebemörtel auf für die zugfeste Verklebung geeignete Wandflächen im Verband. Hoch wärme- und schalldämmend, diffusionsoffen, wasserabweisend, nicht brennbar.
Bauteil: WDVS-Wand
Wärmedämmung: Mineralwolleplatten
Wärmeleitfähigkeit (Bemessungswert): 0,032 W/(mK)
Brandverhalten (DIN EN 13501-1): A1
Anwendungstyp: WAP
Befestigungsmittel: Klebemörtel
Dicke Wärmedämmung: 140 mm
Breite : mind. 1,00m

Angeb. Fabrikat: '...........................'
Menge: 18,000 m²

**10 Gebäudebewegungsfuge, WDVS**
Gebäudebewegungsfugen aus Kantenschutz, Hinterfüllprofil und elastischer Dichtungsmasse entsprechend dem Aufbau des Wärmedämm-Verbundsystems.
Menge: 18,000 m

**11 Putzabschlussprofil, PVC + Gewebeleiste, WDVS**
Putzabschluss aus PVC-Profilen mit Gewebe an Wänden für das Wärmedämm-Verbundsystem.
Form Profil: Putzabschlussprofil
Material Profil: PVC + Gewebeleiste
Dicke Wärmedämmung: 140
Breite Gewebestreifen: 6 mm

Angeb. Fabrikat: '..........'
Menge: 40,000 m

**12 XPS 20 mm, 032, WDVS-Leibung**
Dämmstoffplatten aus Hartschaum für Wärmedämm- Verbundsystem, stumpf gestoßen, mit Klebemörtel auf
für die zugfeste Verklebung geeignete Leibungsflächen
im Verband.
Bauteil: WDVS-Leibung
Wärmedämmung: extrudiertes Polystyrol
Anwendungstyp: WAP
Dicke Wärmedämmung: 20 mm
Wärmeleitfähigkeit (Bemessungswert): 0,032 W/(mK)
Tiefe Leibung: ca. 15cm

Angeb. Fabrikat: '......................................'
Menge: 500,000 m

**13 Armierung, Leibung, außen**
Armierungsgewebe im äußeren Drittel des frischen Putzes auf Leibungsflächen im Außenbereich, mindestens 10 cm überlappen.
Bauteil: Leibung, außen

Überdeckung Stoß: 100 mm
Tiefe Leibung: max. 250 mm
Menge: 500,000 m

**14 Dichtband, Fenster, WDVS**
Vorkomprimiertes Dichtungsband / Dehnfugenband zur Aufnahme von Bewegungen an Fenster- und Türrahmen, Fensterbank o.ä., kantenbündig mit Putz/Armierungsmörtel endend.
Bauteil: Fenster
Dichtmasse: Dichtband

Angeb. Fabrikat: '..........'
Menge: 500,000 m

**15 Armierung WDVS, mineralischer Edelkratzputz, Wand**
Armierungsschicht des Wärmedämm-Verbundsystems, wie folgt:
- Dämmplatten mit Armierungs-/Beschichtungsmörtel
  beschichten
- in frische Schicht Armierungsgewebe bahnenweise, mit
  10 cm Überlappung der Stöße einarbeiten

-  mineralischen Edelkratzputz (Körnung 2-3mm aufbringen)
Bauteil: Wand
Schichtdicke Armierung: ca. 5-8 mm
Überdeckung Stoß: 100 mm
Art des Auftrags: mit gezahntem Glätter
Anforderung: volldeckend
Folgeschicht: mineralischer Edelkratzputz
Schichtdicke: 10-15mm

Angeb. Fabrikat/System: '................................'
Menge: 1250,000 m²

**16 Zusatzverdübelung, Höhe bis 8,0 m, 4 Stück/m²**
Dämmung des WDVS-Systems zusätzlich mit Dübeln befestigen.
Ausführung: Zusatzverdübelung bei Bedarf
Angaben zum Gebäude: Höhe bis 8,0 m
Anzahl Dübel pro m²: min. 4 Stück/m²
Menge: 1250,000 m²

**17 Beschichtung Silikonharz-Emulsionsfarbe, 2-lagig**
Beschichtung mit Silikonharzemulsionsfarbe, 2-fach, deckend, hochwasserabweisend.
Bauteil: Wand
Art des Untergrunds: Putz auf WDVS
Beschichtung: Silikonharz-Emulsionsfarbe
Anzahl Lagen: 2-lagig
Anforderung: deckend
Anforderung: hochwasserabweisend
Farbe: nach Wahl AG
Angeb. Fabrikat: '..................................'
Menge: 1250,000 m²

**18 Beschichtung Silikonharz-Emulsionsfarbe, 2-lagig, Leibung, außen**
Beschichtung mit Silikonharzemulsionsfarbe, 2-fach, auf Leibungsflächen, deckend, hochwasserabweisend.
Bauteil: Leibung, außen
Art des Untergrunds: Putz auf WDVS
Beschichtung: Silikonharz-Emulsionsfarbe
Anzahl Lagen: 2-lagig
Anforderung: deckend
Anforderung: hochwasserabweisend
Farbe: nach Wahl AG
Tiefe Leibung: rd. 30cm

Angeb. Fabrikat: '......:.........................'
Menge: 500,000 m

**19 Stundensatz Vorarbeiter, Putzarbeiten**
Arbeiten, welche nicht in den Positionen erfasst sind und gegen Nachweis zur Ausführung kommen
Stundensatz: Vorarbeiter
Leistungsbereich:
Anpassungsarbeiten an Befestigungspunkte für Fensterläden und Vordächer
Menge: 25,000 h

**20 Stundensatz Fachwerker, Putzarbeiten**
Arbeiten, welche nicht in den Positionen erfasst sind und gegen Nachweis zur Ausführung kommen
Stundensatz: Fachwerker
Leistungsbereich:
Anpassungsarbeiten an Befestigungspunkte für Fensterläden und Vordächer
Menge: 25,000 h
